# Controlador HBC

- Propietat de l'arxiu: CYPE Ingenieros S.A.
- Format: FIEBDC-3/2016
- Programa: Generador de preus de la construcció. CYPE Ingenieros, S.A.
- Data: 04/07/2024
- Divisa: EUR
- Costos indirectes: 3 %
- IVA: 21 %

## I Instal·lacions

### IB Sistemes de climatització

#### IBH Sistema HVRF (Mitsubishi Electric)

**IBH090** U Controlador HBC.
Controlador HBC secundari, per a sistema híbrid multi-split, amb cabal variable de refrigerant, per a gas R-410A i R-32, per a connexió d'unitat exterior amb recuperació de calor, sistema de dos tubs, a 8 unitats interiors de tipus fan-coil, gamma Hybrid City Multi, model CMB-WM108V-AB "MITSUBISHI ELECTRIC", amb separador de fases líquid/gas, reductors de connexió i maneguet de drenatge flexible amb aïllament, alimentació monofàsica a 230 V, pes 32 kg, dimensions 1520x630x300 mm.
Criteri de valoració econòmica: El preu no inclou la canalització ni el cablejat elèctric d'alimentació.
Inclou: Replanteig. Col·locació i fixació. Connexió a les línies frigorífiques. Connexió a la xarxa elèctrica. Connexió a la xarxa de desguàs.
Criteri d'amidament de projecte: Nombre d'unitats previstes, segons documentació gràfica de Projecte.
Criteri de mesura d'obra: Es mesurarà el nombre d'unitats realment executades segons especificacions de Projecte.

| Codi | Ut | Descripció | Rendiment | Preu | Import |
|---|---|---|---|---|---|
| mt42mee629a | U | Controlador HBC secundari, per a sistema híbrid multi-split, amb cabal variable de refrigerant, per a gas R-410A i R-32, per a connexió d'unitat exterior amb recuperació de calor, sistema de dos tubs, a 8 unitats interiors de tipus fan-coil, gamma Hybrid City Multi, model CMB-WM108V-AB "MITSUBISHI ELECTRIC", amb separador de fases líquid/gas, reductors de connexió i maneguet de drenatge flexible amb aïllament, alimentació monofàsica a 230 V, pes 32 kg, dimensions 1520x630x300 mm. (material) | 1 | 5838 | 5838.000 |
| mo005 | h | Oficial 1ª instal·lador de climatització. (mà d'obra) | 0.643 | 29.34 | 18.866 |
| mo104 | h | Ajudant instal·lador de climatització. (mà d'obra) | 0.643 | 25.25 | 16.236 |
| % | % | Costos directes complementaris | 2 % | 5873.102 | 117.462 |
|  |  | Costos directes |  |  | 5990.564 |

## Recursos

**mt42mee629a** U Controlador HBC secundari
Dades tècniques: Cost energètic 1474.029 MJ; Emissió de CO2 83.076 kg
Residus:
- embalatge: re150101 Envasos de paper i cartró. (component de residu); rendiment 2.719 kg; Codi LER 15 01 01; Massa de l'element 1 kg; Volum 0.001333 m3
- embalatge: re170201 Fusta. (component de residu); rendiment 0.673 kg; Codi LER 17 02 01; Massa de l'element 1 kg; Volum 0.000909 m3
