# Derivació per a línia frigorífica, per a sistema amb recuperació de calor

- Propietat de l'arxiu: CYPE INGENIEROS, S.A.
- Format: FIEBDC-3/2002
- Divisa: EUR
- Costos indirectes: 3.00 %
- IVA: 21.00 %

## I Instal·lacions

### IB Sistemes de climatització

#### IBL Sistema VRF (Mitsubishi Electric)

**IBL681** U Derivació per a línia frigorífica, per a sistema amb recuperació de calor.
Kit de derivació de línia frigorífica per connectar el controlador BC principal amb els controladors BC secundaris, de 2 sortides, gamma City Multi, model CMY-R201S-G "MITSUBISHI ELECTRIC", capacitat frigorífica nominal aigües avall inferior o igual a 40 kW.
Inclou: Connexionat.
Criteri d'amidament de projecte: Nombre d'unitats previstes, segons documentació gràfica de Projecte.
Criteri de mesura d'obra: Es mesurarà el nombre d'unitats realment executades segons especificacions de Projecte.

| Codi | Ut | Descripció | Rendiment | Preu | Import |
|---|---|---|---|---|---|
| mt42mee602a | U | Kit de derivació de línia frigorífica per connectar el controlador BC principal amb els controladors BC secundaris, de 2 sortides, gamma City Multi, model CMY-R201S-G "MITSUBISHI ELECTRIC", capacitat frigorífica nominal aigües avall inferior o igual a 40 kW. (material) | 1.000 | 283.00 | 283.00 |
| mo005 | h | Oficial 1ª instal·lador de climatització. (mà d'obra) | 0.060 | 29.34 | 1.76 |
| mo104 | h | Ajudant instal·lador de climatització. (mà d'obra) | 0.060 | 25.25 | 1.52 |
| % | % | Costos directes complementaris | 2 % | 286.28 | 5.73 |
|  |  | Costos directes |  |  | 292.01 |
