# Purificador d'aire

- Propietat de l'arxiu: CYPE INGENIEROS, S.A.
- Format: FIEBDC-3/2002
- Divisa: EUR
- Costos indirectes: 3.00 %
- IVA: 21.00 %

## I Instal·lacions

### IV Ventilació

#### IVP Purificadors d'aire

**IVP010** U Purificador d'aire.
Purificador d'aire, model MA-E85R "MITSUBISHI ELECTRIC", cabal d'aire 8,5 m³/min, CADR (Clean Air Delivery Rate) 508 m³/h, nivell sonor mínim/màxim: 22/55 dBA, dimensions 547x425x244 mm, pes 9,9 kg, amb prefiltre amb funció d'autoneteja, filtre HEPA PM2.5 de doble capa, filtre de carbó actiu, filtre amb catalitzador de platí, sensor de brutícia, indicador de brutícia, gir de les làmines per a dirigir el flux d'aire. Totalment muntat, connexionat i posada en marxa per l'empresa instal·ladora per a la comprovació del seu correcte funcionament.
Inclou: Replanteig de la unitat. Col·locació i fixació de la unitat.
Criteri d'amidament de projecte: Nombre d'unitats previstes, segons documentació gràfica de Projecte.
Criteri de mesura d'obra: Es mesurarà el nombre d'unitats realment executades segons especificacions de Projecte.

| Codi | Ut | Descripció | Rendiment | Preu | Import |
|---|---|---|---|---|---|
| mt42mee015a | U | Purificador d'aire, model MA-E85R "MITSUBISHI ELECTRIC", cabal d'aire 8,5 m³/min, CADR (Clean Air Delivery Rate) 508 m³/h, nivell sonor mínim/màxim: 22/55 dBA, dimensions 547x425x244 mm, pes 9,9 kg, amb prefiltre amb funció d'autoneteja, filtre HEPA PM2.5 de doble capa, filtre de carbó actiu, filtre amb catalitzador de platí, sensor de brutícia, indicador de brutícia, gir de les làmines per a dirigir el flux d'aire. (material) | 1.000 | 573.00 | 573.00 |
| mo011 | h | Oficial 1ª muntador. (mà d'obra) | 0.360 | 29.34 | 10.56 |
| mo080 | h | Ajudant muntador. (mà d'obra) | 0.360 | 25.28 | 9.10 |
| % | % | Costos directes complementaris | 2 % | 592.66 | 11.85 |
|  |  | Costos directes |  |  | 604.51 |
