# Purificador d'aire

- Propietat de l'arxiu: CYPE Ingenieros S.A.
- Format: FIEBDC-3/2016
- Programa: Generador de preus de la construcció. CYPE Ingenieros, S.A.
- Data: 04/07/2024
- Divisa: EUR
- Costos indirectes: 3 %
- IVA: 21 %

## I Instal·lacions

### IV Ventilació

#### IVP Purificadors d'aire

**IVP010** U Purificador d'aire.
Purificador d'aire, model MA-E85R "MITSUBISHI ELECTRIC", cabal d'aire 8,5 m³/min, CADR (Clean Air Delivery Rate) 508 m³/h, nivell sonor mínim/màxim: 22/55 dBA, dimensions 547x425x244 mm, pes 9,9 kg, amb prefiltre amb funció d'autoneteja, filtre HEPA PM2.5 de doble capa, filtre de carbó actiu, filtre amb catalitzador de platí, sensor de brutícia, indicador de brutícia, gir de les làmines per a dirigir el flux d'aire. Totalment muntat, connexionat i posada en marxa per l'empresa instal·ladora per a la comprovació del seu correcte funcionament.
Inclou: Replanteig de la unitat. Col·locació i fixació de la unitat.
Criteri d'amidament de projecte: Nombre d'unitats previstes, segons documentació gràfica de Projecte.
Criteri de mesura d'obra: Es mesurarà el nombre d'unitats realment executades segons especificacions de Projecte.

| Codi | Ut | Descripció | Rendiment | Preu | Import |
|---|---|---|---|---|---|
| mt42mee015a | U | Purificador d'aire, model MA-E85R "MITSUBISHI ELECTRIC", cabal d'aire 8,5 m³/min, CADR (Clean Air Delivery Rate) 508 m³/h, nivell sonor mínim/màxim: 22/55 dBA, dimensions 547x425x244 mm, pes 9,9 kg, amb prefiltre amb funció d'autoneteja, filtre HEPA PM2.5 de doble capa, filtre de carbó actiu, filtre amb catalitzador de platí, sensor de brutícia, indicador de brutícia, gir de les làmines per a dirigir el flux d'aire. (material) | 1 | 573 | 573.000 |
| mo011 | h | Oficial 1ª muntador. (mà d'obra) | 0.36 | 29.34 | 10.562 |
| mo080 | h | Ajudant muntador. (mà d'obra) | 0.36 | 25.28 | 9.101 |
| % | % | Costos directes complementaris | 2 % | 592.663 | 11.853 |
|  |  | Costos directes |  |  | 604.516 |

## Recursos

**mt42mee015a** U Purificador d'aire
Dades tècniques: Cost energètic 463.312 MJ; Emissió de CO2 31.690 kg
Residus:
- embalatge: re150101 Envasos de paper i cartró. (component de residu); rendiment 0.18 kg; Codi LER 15 01 01; Massa de l'element 1 kg; Volum 0.001333 m3
- embalatge: re170203 Plàstic. (component de residu); rendiment 0.09 kg; Codi LER 17 02 03; Massa de l'element 1 kg; Volum 0.001667 m3
