# Caixa de connexions Branch Box

- Propietat de l'arxiu: CYPE INGENIEROS, S.A.
- Format: FIEBDC-3/2002
- Divisa: EUR
- Costos indirectes: 3.00 %
- IVA: 21.00 %

## I Instal·lacions

### IB Sistemes de climatització

#### IBL Sistema VRF (Mitsubishi Electric)

**IBL682** U Caixa de connexions Branch Box.
Caixa de connexions Branch Box, per a sistema aire-aire multi-split, amb cabal variable de refrigerant, per a gas R-410A, gamma City Multi, model PAC-MK34BC "MITSUBISHI ELECTRIC", per a connexió d'unitat exterior de la sèrie Multi-S a 3 unitats interiors de les gammes domèstica i Mr. Slim, amb vàlvula d'expansió electrònica, alimentació monofàsica a 230 V, pes 6,7 kg, dimensions 450x170x280 mm.
Criteri de valoració econòmica: El preu no inclou el cablejat elèctric d'alimentació.
Inclou: Replanteig. Col·locació i fixació. Connexió a les línies frigorífiques. Connexió a la xarxa elèctrica.
Criteri d'amidament de projecte: Nombre d'unitats previstes, segons documentació gràfica de Projecte.
Criteri de mesura d'obra: Es mesurarà el nombre d'unitats realment executades segons especificacions de Projecte.

| Codi | Ut | Descripció | Rendiment | Preu | Import |
|---|---|---|---|---|---|
| mt42mee609a | U | Caixa de connexions Branch Box, per a sistema aire-aire multi-split, amb cabal variable de refrigerant, per a gas R-410A, gamma City Multi, model PAC-MK34BC "MITSUBISHI ELECTRIC", per a connexió d'unitat exterior de la sèrie Multi-S a 3 unitats interiors de les gammes domèstica i Mr. Slim, amb vàlvula d'expansió electrònica, alimentació monofàsica a 230 V, pes 6,7 kg, dimensions 450x170x280 mm. (material) | 1.000 | 937.00 | 937.00 |
| mo005 | h | Oficial 1ª instal·lador de climatització. (mà d'obra) | 0.643 | 29.34 | 18.87 |
| mo104 | h | Ajudant instal·lador de climatització. (mà d'obra) | 0.643 | 25.25 | 16.24 |
| % | % | Costos directes complementaris | 2 % | 972.11 | 19.44 |
|  |  | Costos directes |  |  | 991.55 |
