# Purificador d'aire

- Propietat de l'arxiu: CYPE INGENIEROS, S.A.
- Format: FIEBDC-3/2002
- Divisa: EUR
- Costos indirectes: 3.00 %
- IVA: 21.00 %

## I Instal·lacions

### IV Ventilació

#### IVP Purificadors d'aire

**IVP010** U Purificador d'aire.
Purificador d'aire, model MA-E100R "MITSUBISHI ELECTRIC", cabal d'aire 10 m³/min, CADR (Clean Air Delivery Rate) 612 m³/h, nivell sonor mínim/màxim: 22/55 dBA, dimensions 800x320x270 mm, pes 13,4 kg, amb prefiltre, filtre HEPA PM2.5 de doble capa, filtre de carbó actiu, sensor de brutícia, indicador de brutícia, gir automàtic de la unitat i de les làmines per a dirigir el flux d'aire, sensor de presència I-See Sensor. Totalment muntat, connexionat i posada en marxa per l'empresa instal·ladora per a la comprovació del seu correcte funcionament.
Inclou: Replanteig de la unitat. Col·locació i fixació de la unitat.
Criteri d'amidament de projecte: Nombre d'unitats previstes, segons documentació gràfica de Projecte.
Criteri de mesura d'obra: Es mesurarà el nombre d'unitats realment executades segons especificacions de Projecte.

| Codi | Ut | Descripció | Rendiment | Preu | Import |
|---|---|---|---|---|---|
| mt42mee015b | U | Purificador d'aire, model MA-E100R "MITSUBISHI ELECTRIC", cabal d'aire 10 m³/min, CADR (Clean Air Delivery Rate) 612 m³/h, nivell sonor mínim/màxim: 22/55 dBA, dimensions 800x320x270 mm, pes 13,4 kg, amb prefiltre, filtre HEPA PM2.5 de doble capa, filtre de carbó actiu, sensor de brutícia, indicador de brutícia, gir automàtic de la unitat i de les làmines per a dirigir el flux d'aire, sensor de presència I-See Sensor. (material) | 1.000 | 940.00 | 940.00 |
| mo011 | h | Oficial 1ª muntador. (mà d'obra) | 0.389 | 29.34 | 11.41 |
| mo080 | h | Ajudant muntador. (mà d'obra) | 0.389 | 25.28 | 9.83 |
| % | % | Costos directes complementaris | 2 % | 961.24 | 19.22 |
|  |  | Costos directes |  |  | 980.46 |
