# Mòdul hidrònic HU

- Propietat de l'arxiu: CYPE Ingenieros S.A.
- Format: FIEBDC-3/2016
- Programa: Generador de preus de la construcció. CYPE Ingenieros, S.A.
- Data: 04/07/2024
- Divisa: EUR
- Costos indirectes: 3 %
- IVA: 21 %

## I Instal·lacions

### IB Sistemes de climatització

#### IBH Sistema HVRF (Mitsubishi Electric)

**IBH095** U Mòdul hidrònic HU.
Mòdul hidrònic HU, d'exterior, per a sistema híbrid multi-split amb unitats interiors de tipus fan-coil, per a gas R-32, gamma Hybrid City Multi, model CMH-WM250V-A "MITSUBISHI ELECTRIC", unitats exteriors connectables PUHY-(E)M200?250YNW-A1, alimentació monofàsica a 230 V, consum elèctric nominal en refrigeració 0,74 kW, consum elèctric nominal en calefacció 0,74 kW, diàmetre interior de les canonades d'entrada i sortida d'aigua 40 mm, pressió sonora 60 dBA, dimensions 920x660x740 mm, pes 112 kg.
Criteri de valoració econòmica: El preu no inclou la canalització ni el cablejat elèctric d'alimentació.
Inclou: Replanteig. Col·locació i fixació. Connexió a les línies frigorífiques. Connexió a la xarxa de conducció d'aigua. Connexió a la xarxa elèctrica.
Criteri d'amidament de projecte: Nombre d'unitats previstes, segons documentació gràfica de Projecte.
Criteri de mesura d'obra: Es mesurarà el nombre d'unitats realment executades segons especificacions de Projecte.

| Codi | Ut | Descripció | Rendiment | Preu | Import |
|---|---|---|---|---|---|
| mt42mee400a | U | Mòdul hidrònic HU, d'exterior, per a sistema híbrid multi-split amb unitats interiors de tipus fan-coil, per a gas R-32, gamma Hybrid City Multi, model CMH-WM250V-A "MITSUBISHI ELECTRIC", unitats exteriors connectables PUHY-(E)M200?250YNW-A1, alimentació monofàsica a 230 V, consum elèctric nominal en refrigeració 0,74 kW, consum elèctric nominal en calefacció 0,74 kW, diàmetre interior de les canonades d'entrada i sortida d'aigua 40 mm, pressió sonora 60 dBA, dimensions 920x660x740 mm, pes 112 kg. (material) | 1 | 7359 | 7359.000 |
| mo005 | h | Oficial 1ª instal·lador de climatització. (mà d'obra) | 0.489 | 29.34 | 14.347 |
| mo104 | h | Ajudant instal·lador de climatització. (mà d'obra) | 0.489 | 25.25 | 12.347 |
| % | % | Costos directes complementaris | 2 % | 7385.694 | 147.714 |
|  |  | Costos directes |  |  | 7533.408 |
