# Controlador WCB

- Propietat de l'arxiu: CYPE Ingenieros S.A.
- Format: FIEBDC-3/2016
- Programa: Generador de preus de la construcció. CYPE Ingenieros, S.A.
- Data: 04/07/2024
- Divisa: EUR
- Costos indirectes: 3 %
- IVA: 21 %

## I Instal·lacions

### IB Sistemes de climatització

#### IBL Sistema VRF (Mitsubishi Electric)

**IBL687** U Controlador WCB.
Controlador WCB, per a servei d'A.C.S., calefacció i refrigeració, amb cabal variable de refrigerant, per a gas R-410A, per a connexió d'unitat exterior amb recuperació de calor, sistema de dos tubs, de la sèrie PURY-P200?350/PURY-EP200?300/PQRY-P200?300, amb una sortida exclusiva per a unitats interiors per a servei d'A.C.S., calefacció i refrigeració de la sèrie PWFY i una altra sortida mixta per a aquestes mateixes unitats interiors o bé per a fan-coils, gamma Ecodan per a City Multi, model CMB-PW202V-J "MITSUBISHI ELECTRIC", alimentació monofàsica a 230 V, pes 20 kg, dimensions 648x432x284 mm.
Criteri de valoració econòmica: El preu no inclou la canalització ni el cablejat elèctric d'alimentació.
Inclou: Replanteig. Col·locació i fixació. Connexió a les línies frigorífiques. Connexió a la xarxa de conducció d'aigua. Connexió a la xarxa elèctrica. Connexió a la xarxa de desguàs.
Criteri d'amidament de projecte: Nombre d'unitats previstes, segons documentació gràfica de Projecte.
Criteri de mesura d'obra: Es mesurarà el nombre d'unitats realment executades segons especificacions de Projecte.

| Codi | Ut | Descripció | Rendiment | Preu | Import |
|---|---|---|---|---|---|
| mt42mee612a | U | Controlador WCB, per a servei d'A.C.S., calefacció i refrigeració, amb cabal variable de refrigerant, per a gas R-410A, per a connexió d'unitat exterior amb recuperació de calor, sistema de dos tubs, de la sèrie PURY-P200?350/PURY-EP200?300/PQRY-P200?300, amb una sortida exclusiva per a unitats interiors per a servei d'A.C.S., calefacció i refrigeració de la sèrie PWFY i una altra sortida mixta per a aquestes mateixes unitats interiors o bé per a fan-coils, gamma Ecodan per a City Multi, model CMB-PW202V-J "MITSUBISHI ELECTRIC", alimentació monofàsica a 230 V, pes 20 kg, dimensions 648x432x284 mm. (material) | 1 | 3000 | 3000.000 |
| mo005 | h | Oficial 1ª instal·lador de climatització. (mà d'obra) | 0.643 | 29.34 | 18.866 |
| mo104 | h | Ajudant instal·lador de climatització. (mà d'obra) | 0.643 | 25.25 | 16.236 |
| % | % | Costos directes complementaris | 2 % | 3035.102 | 60.702 |
|  |  | Costos directes |  |  | 3095.804 |

## Recursos

**mt42mee612a** U Controlador WCB
Dades tècniques: Cost energètic 950.418 MJ; Emissió de CO2 52.115 kg
Residus:
- embalatge: re150101 Envasos de paper i cartró. (component de residu); rendiment 2.39 kg; Codi LER 15 01 01; Massa de l'element 1 kg; Volum 0.001333 m3
- embalatge: re170201 Fusta. (component de residu); rendiment 0.632 kg; Codi LER 17 02 01; Massa de l'element 1 kg; Volum 0.000909 m3
